# Hobrechtstr.55 12047 Berlin
Angebotsaufforderung (GAEB 90, DA83)
Vergabenummer: 040
Währung: EUR
Auftraggeber: AJC GmbH, Hobrechtstr.55 12047 Berlin

## Zusätzlicher Text
Vertragsbedingungen
Vertretung der Vertragspartner:

Auftraggeber (AG):
Vertretung des AG in  bautechnischen  Belangen: Reppmann + Pilath GmbH.
  Die Reppmann + Pilath GmbH ist nicht berechtigt Vertragsänderungen,
Zusatzleistungen oder Stundenlohnleistung zu vergeben. Die Abnahme kann
nur durch den AG ausgeführt werden. Abnahmen durch die Reppmann + Pilath
GmbH sind nur technische Abnahmeprüfungen.

Auftragnehmer (AN) vertreten durch  Mitarbeiter des AN

Vertragsbestandteile nach §1 VOB /B:
sind in nachstehender Reihenfolge:
Bauvertrag, Auftrags LV, Angebot des AN

Die Ausführungsfristen  §5 VOB/B:
Es gelten die Fristen des. Bauzeitenplas

Vergütung  §2 VOB/B:
Der Vertrag ist ein Einheitspreisvertrag. Eine Gleitklausel wird nicht
vereinbart.

Vertragsstrafe  §11 VOB/B :
Der AG kann 0,2% pro Tag des Verzuges von Einzelfristen bzw.
Gesamtfertigstellungsfristen bis max. 5% der Bruttoabrechnungssumme von
den Rechnungen des AN einbehalten.

Besonderheiten der Baustelle:
 Der AG stellt  Strom-+ Wasseranschlüsse + Bau WC.
 Hierfür werden pauschal  0,25% der Rechnungssumme einbehalten.

Bauwesenversicherung §7 VOB/B :
Es wurde eine Bauwesenversicherung vom AG abgeschlossen. Hierfür werden
0,13% der Rechnungssumme einbehalten.

Haftpflichtversicherung:
Der AG hat vor Ausführungsbeginn  den Abschluss einer
Haftpflichtversicherung für Sach-+ Personenschäden für die Dauer der
Arbeiten vor Ort nachzuweisen.

Gewährleistungsfrist §13 VOB/B:
In Abweichung zur VOB beträgt die Gewährleistungsfrist gemäß BGB 5 Jahre

Rechnungen+ Aufmaße etc.. §14 VOB/B:
Rechnungen sind  als  email  bei der Reppmann+Pilath GmbH Engeldamm 66
10179 Berlin einzureichen.
Die Skontofrist beginnt mit dem Eingang der Rechnung.
Es dürfen max. 1 Zwischenrechnungen + 1 Schlussrechnung gestellt werden.

Sicherheitsleistung  nach §17 VOB/B:
10 % der Brutto Auftragssumme für Vertragserfüllung
5% der Brutto Abrechnungssumme für die Sicherstellung der Gewährleistung
Der Sicherheitseinbehalt von 5% soll nach Schlußabnahme durch den AG
durch Bürgschaft einer deutschen Bank/Versicherung abgelöst werden.
Die Gewährleistungsfrist beginnt mit dem Tage der schriftlich
bestätigten mängelfreien Abnahme durch den AG.

Nachunternehmer:
Dürfen nur mit schriftlicher Zustimmung des AG  eingesetzt werden.

Schuttbeseitigung: Eigener Schutt, Reste + Verpackungsmaterial hat der
AN kostenlos zu beseitigen. Die geltenden Vorschriften zur Entsorgung
sind einzuhalten. Die Baustelle ist besenrein zu verlassen. Kommt der AN
diesen Vorgaben nicht nach, kann der AG  eine Fremdfirma zur Reinigung
und Schuttabfuhr einsetzen und dem AN mit den Kosten belasten.

Streitigkeiten §18 VOB/B :
als  Gerichtsstand wird Berlin vereinbart

## Heizung, Sanitär, Lüftung
Datum: 24.02.22

### Titel 1 Allgemein

**1.1 Baustelle einrichten**
Menge: 1,000 Psch

**1.2 Altanlage totlegen**
Altanlage  Heizung, Sanitär, Gas freischalten und für
den Abriss entleeren.  Im Boden verbleibende Stutzen
und Fussbodeneinläufe der Abwasseranlage soweit wie
möglich rückbauen, ausstopfen und ausbetonieren
Menge: 1,000 Psch
Zuordnung: 400

**1.3 AW-Stutzen rückbauen + verschließen**
Im Boden verbleibende Stutzen und FE´s der
Abwasseranlage soweit wie möglich rückbauen,
ausstopfen ,ausbetonieren + mit Enddeckel verschließen.
Menge: 5,000 St

**1.4 Bauwasseranschluß**
Bauwasseranschluss herstellen, während der Bauzeit
vorhalten + nach Fertigstellung demontieren
Menge: 1,000 St
Zuordnung: 400

**1.5 Rohrgraben herstellen + wieder verschließen**
Estrich in Grabenbreite einschlitzen aufstemmen und
abfahren. Erdreich ausheben und Bettung für
Grundleitungen schaffen. Nach Einbau der Leitung Graben
verfüllen + mit Magerbeton verschließen.
Breite bis 50 cm
Tiefe bis 80 cm
Menge: 7,500 m

**1.6 Stundenlohnarbeit**
Stundenlohnarbeit nur auf Anweisung der Bauleitung
Menge: 20,000 St

### Titel 2 Heizungsinstallation

**2.1 Heizungsrohr Kupfer 22 mm**
Heizungsrohre liefern + verlegen als Anbindung der
neuen Heizkörper an die zentrale Heizungsanlage a.p.
verlegen
Incl. Fittinge
Verlegeort: Wand
Menge: 30,000 m

**2.2 Zuschlag Verschraubungen und Pressfittings**
Menge: 1,000 Psch

**2.3 Heizungsrohr Metallverbundrohr**
*** Bedarfsposition ohne GB
Heizungsrohre liefern + verlegen als Anbindung der
neuen Heizkörper an die zentrale Heizungsanlage.
 Incl. aller Fittinge
Verlegeort: Im Bodenaufbau oder Trockenbau
Menge: 30,000 m

**2.4 Zulage Anschlussleitungen vercromt**
*** Bedarfsposition ohne GB
Zulage zur Heizungsleitung verchromte Anschlußleitungen
über Fußboden.
Anrechung pro Heizkörper
Menge: 5,000 St

**2.5 Röhrenraditor 540*2000*145 mm**
Ventilkompaktheizkörper

Abmessungen:

Breite: 540 mm
Höhe: 2000 mm
Bautiefe: 145 mm

Farbe RAL 9016 weiß

2 Rohranschlussleitungen unten

Angebotenes Fabrikat:

'................................... '
(vom Bieter auszufüllen)

Liefern und nach Herstellervorgaben betriebsfertig
montieren, einschl. aller dafür erforderlichen
Hilfsmaterialien, Zubehörteile und Nebenarbeiten.

Ort: Raum 1+2
Menge: 4,000 St

**2.6 Ventilkompaktheizkörper 2000x 600x160 mm**
*** Bedarfsposition ohne GB
Ventilkompaktheizkörper

Abmessungen:

Breite: 2000 mm
Höhe: 600 mm
Bautiefe: 160mm.

Farbe RAL 9016 weiß

 2 Rohranschlussleitungen  von unten anzuschließen

Angebotenes Fabrikat:

'................................. '
(vom Bieter auszufüllen)

Liefern und nach Herstellervorgaben betriebsfertig
montieren, einschl. aller dafür erforderlichen
Hilfsmaterialien, Zubehörteile und Nebenarbeiten.

Ort: Café
Menge: 1,000 St

**2.7 Handtuchheizkörper**
Handtuchheizkörper

Breite: 600 mm
Höhe: 1770 mm
Bautiefe: 35 mm
Farbton: RAL 9016

 2 Rohranschlussleitungen  von unten anzuschließen

Angebotenes Fabrikat:

'................................. '
(vom Bieter auszufüllen)

Liefern und nach Herstellervorgaben betriebsfertig
montieren, einschl. aller dafür erforderlichen
Hilfsmaterialien, Zubehörteile und Nebenarbeiten.
Menge: 1,000 St

**2.8 Thermostatventil DN 15**
*** Bedarfsposition ohne GB
Thermostatventil

Begrenzung und Voreinstellung ohne Auswechseln des
Ventileinsatzes. Unter Anlagendruck veränderbare
Voreinstellung durch Bedienungswerkzeug oder
Maulschlüssel SW 13. Austausch des Ventileinsatzes
ohne Entleerung der Anlage. Rotguss/Messing-Armatur,
mit vernickeltem Gehäuse, Spindel aus nichtrostendem
Stahl.
Anschluss für Gewinde- und Klemmverbindungen.
Baumaße nach DIN 3841. Geprüft und zugelassen
gemäß EN 215.
Thermostat-Gewindeanschluß M 30 x 1,5. Ausführung
als Winkel-Eckventil Rechtsanschluss.

Max. Betriebstemperatur: 120 °C
Max. Betriebsdruck: 10 bar
Max. Differenzdruck: 1 bar

Nennweite DN: 15
Anschlussgewinde: 3/4 Zoll AG x 1/2 Zoll AG

Fabrikat: Oventrop
Typ:Baureihe AV 9
-oder gleichwertig-

Angebotenes Fabrikat:

'...................................... '
(vom Bieter auszufüllen)

Liefern und nach Herstellervorgaben betriebsfertig
montieren, einschl. aller dafür erforderlichen
Hilfsmaterialien, Zubehörteile und Nebenarbeiten.
Menge: 6,000 St

**2.9 ZB-Absperrverschraubung**
ZB-Absperrverschraubung

Zweirohr-Block aus Messing, vernickelt, Abst. 50mm,
mit selbstdichtenden Einschraubstutzen,
Toleranzausgleich des Heizkörperanschlusses durch
patentierte, mit doppeltem O-Ring abgedichtete
Gehäuseverbindung. Zum Absperren, Entleeren,
Befüllen und mit Voreinstellung.
Passend zum vorgenannten Heizkörper.

Material: Messing
Oberfläche: vernickelt
Ausführung: Durchgangsverschraubung
Anschluss: G 1/2 AG x G 3/4 AG

Fabrikat: OVENTROP
Typ: Multiflex, DN 15
-oder gleichwertig-

Angebotenes Fabrikat:

'...................................... '
(vom Bieter auszufüllen)

Liefern und nach Herstellervorgaben betriebsfertig
montieren, einschl. aller dafür erforderlichen
Hilfsmaterialien, Zubehörteile und Nebenarbeiten.
Menge: 6,000 St

**2.10 Heizkörperverschraubung**
*** Bedarfsposition ohne GB
Heizkörperverschraubung

mit proportionaler, reproduzierbarer Voreinstellung für
den Einsatz in Warmwasser-Zentralheizungen und
Kühlkreisläufen. Mit reproduzierbarer Voreinstellung.
Zum Absperren, Entleeren und Füllen des Heizkörpers.
Armatur aus Rotguss/Messing. Gehäuse vernickelt.
Ventilkegel aus Messing mit EPDM
O-Ring-Abdichtung.
Messing-Schutzkappe mit zusätzlicher
Weichdichtung.
Einbaumaße nach DIN 3842 mit Anschluss für
Gewindeverbindungen.

Material: Rotguss / Messing
Oberfläche: vernickelt
kvs-Wert: 1,7
Nennweite: DN 15
Ausführung: Eckform
Anschluss: Rp ½ IG x R ½ AG

max. Betriebsdruck: PN 10
max. Betriebstemperatur: 120 °C

Fabrikat: Oventrop
Typ: Combi 4
-oder gleichwertig-

Angebotenes Fabrikat:

'...................................... '
(vom Bieter auszufüllen)

Liefern und nach Herstellervorgaben betriebsfertig
montieren, einschl. aller dafür erforderlichen
Hilfsmaterialien, Zubehörteile und Nebenarbeiten.
Menge: 6,000 St

**2.11 Heizungsrohrisolation 100%**
Heizungsrohrisolierung  100% , nach ENEV liefern +
einbauen
Menge: 30,000 m

### Titel 3 Sanitärinstallation Abwasser

**3.1 KG Rohr**
KG Rohr einschließlich Formstücke liefern + einbauen
DN 100
Menge: 7,500 m

**3.2 KG Rohr an vorhandene Grundleitung anschließen**
KG Rohr an vorhandene Grundleitung anschließen incl.
aller notwendigen Abzweige
Menge: 1,000 Psch

**3.3 HT Rohr DN100**
HT Rohr einschließlich Befestigungen und Formstücke
liefern + einbauen DN 100
Menge: 10,000 m

**3.4 HT Rohr DN 50**
HT Rohr einschließlich Befestigungen und Formstücke
liefern + einbauen DN 50
Menge: 5,000 m

**3.5 Enddeckel HT 50**
Enddeckel  für HT 50 liefern + einbauen.
 Ort : Küche+ Vorraum WC´s
Menge: 1,000 St

**3.6 Reinigungsöffnung DN100**
Reinigungsöffnung DN100 Für HT Rohr liefern + einbauen
Menge: 1,000 St

### Titel 4 Sanitärinstallation Frisch -+ Warmwasser

**4.1 Anschlüsse**
Anschlüsse an die vorhandene Warm- +
Frischwasserleitung
herstellen einschl. des erforderlichen Materials
Menge: 2,000 St

**4.2 Metallverbundrohr**
Metallverbundrohr liefern + verlegen. Als Kalt-+
Warmwasserleitung für Bäder + Küchen.
Incl. Formstücke + Befestigungen
Menge: 30,000 m

**4.3 Rohrisolierung für Metallverbundrohr**
Rohrisolierung 100%  liefern + einbauen.
Menge: 30,000 m

**4.4 Kombieckventil**
Kombieckventil für Spülmaschine liefern + einbauen.
 Ort: Küche
Menge: 1,000 St

**4.5 Eckventil**
Eckventil  verchromt liefern + einbauen.
Ort: Küche+ Vorraum WC´s
Menge: 3,000 St

**4.6 Absperrventile**
Absperrventil verchromt für Kalt- bzw
Warmwasserleitungen
Menge: 4,000 St

**4.7 Wasserzähler auf Putz**
Warm + Kalt Wasserzähler a.P. liefern + montieren
Ort: Küche + WC
Menge: 2,000 St

**4.8 Montagelement für Wand WT**
Montagelement  für WT  liefern + montieren
Bauhöhe 1,13 m für Vorwandinstallation
Stahlrahmen, pulverbeschichtet
Fabrikat: Grohe Rapid SL
Menge: 2,000 St

**4.9 Waschtisch Renova No. 1 Plan eckige Ausführung**
*** Bedarfsposition ohne GB
Waschtisch Renova No. 1 Plan eckige Ausführung
600*490 mm breit
mit Hahnloch mittig
incl. Geruchsverschluss  verchromt
1 1/4*32 mm
incl. Ablaufventil  verchromt ohne Staufunktion
incl. Eckventile verchromt
liefern + montieren
Menge: 1,000 St

**4.10 Waschtisch behinderten gerecht :Villeroy+Boch Euro Med**
Waschtisch Villeroy+Boch  Euro Med 71196001
600*490 mm breit
mit Hahnloch mittig
incl. Geruchsverschluss verchromt 1 1/4*32 mm
incl. Ablaufventil verchromt ohne Staufunktion
incl. Eckventile verchromt
liefern + montieren
Menge: 1,000 St

**4.11 Mischbatterie WT Grohe Eurostyle**
Einhebelmischbatterie passend zum WT  liefern +
montieren Grohe  Eurostyle
Menge: 2,000 St

**4.12 Montagelement für Wand WC**
Montagelement  für Wand WC liefern + montieren
Spülkasten  GD 2
mit kleiner Revisonsöffnung
Bauhöhe 1,13 m für Vorwandinstallation
Stahlrahmen, pulverbeschichtet
 Fabrikat: Grohe Rapid SL2
Menge: 2,000 St

**4.13 Wandtiefspülklosett wandhängend Villeroy&Boch o.Novo 56601001**
Wand- Tiefspülklosett mit Schallset + WC-Sitz liefern +
montieren.
Villeroy&Boch  o.Novo 56601001
 Farbe : weiß
Breite: 355 mm
Tiefe: 560 mm
Ort: WC/Dusche
Menge: 1,000 St

**4.14 Wandtiefspülklosett wandhängend Villeroy& Boch Euro Med 76011001**
Wand- Tiefspülklosett mit Schallset + WC-Sitz liefern +
montieren.
Villeroy& Boch  Euro Med  76011001
Farbe weiß
Breite: 355 mm
Tiefe: 700 mm
Ort: behindertengerechtes WC
Menge: 1,000 St

**4.15 Betätigungsplatte Grohe Skate**
Betätigungsplatte  für Spülkasten liefern + montieren
Fabrikat: Grohe Skate
Kunststoff weiß
mit zwei Mengenautonatik
Menge: 2,000 stck

**4.16 Hewi active+ behinderten gerechter Stützklappgriff drehbar**
Stützklappgriff  liefern + seitlich an WC-Anlage
montieren
Fabrikat : Hewi active+
Farbe. weiß
belastbar bis 100 kg
drehbar
Größe: 259*78 mm
Incl.: Liefern + Montage der nötigen Unterkonstruktion
in der der Trockenbauvorsatzschale
Menge: 2,000 St

**4.17 KALDEWEI Duschplan 90*90 cm mit Styroporkörper 6,5 cm**
*** Bedarfsposition ohne GB
Duschtasse liefern + montieren
Fabrikat: KALDEWEI Duschplan 90*90 cm
mit Styroporkörper 6,5 cm
Gesamthöhe 16 cm
Incl. Ablaufgarnitur + Stopfen
Incl. Wannendichtband und Schallentkopplung
Menge: 1,000 St

**4.18 Brausebatterie Grohe Eurosmart**
Brausebatterie liefern und montieren
Fabrikat: Grohe Eurosmart Einhebelmischbatterie
zur a.P. Montage
mit Silkmove Keramikkartusche
Oberfläche Grohe StarLight Chrom
Schlauchabgang unten mit integr. Rückflussverhinderer
Menge: 1,000 St

**4.19 Brausegarnitur Grohe Relexa 100 Trio mit Brausestange 900 mm**
Brausegarnitur mit Brausestange liefern + montieren
Fabrikat: Grohe Relexa 100 Trio mit Brausestange 900 mm
Menge: 1,000 St

**4.20 Brausevorhangstange Edelstahl**
Brausevorhangstange passend zur Dusche
liefern und montieren
Material:  Edelstahl schwere Ausführung
Schenkellänge: 9000 mm
Mit Deckenbefestigung an der Ecke
Menge: 1,000 St

**4.21 Druckprobe, Inbetriebnahme**
Druckprobe + Inbetriebnahme
Menge: 1,000 St

### Titel 5 Lüftungsarbeiten

**5.1 Anschluß an vorh. Brandschutzklappe**
Anschluss  des neuen Lüftungsrohres an vorh.
Brandschutzklappe incl. Befestigung + notwendiger
Übergangsstücke
Menge: 1,000 Psch

**5.2 Lüftungrohr verzinkt DN 100 - 0.6mm**
Lüftungsrohr verzinkt DN  125 - 0.6mm
Typ: SR
incl. Befestigungsmaterial
 liefern + montieren
Menge: 6,000 m

**5.3 Lüftungsformstück Bogen**
Lüftungsformstück 90° Bogen  für vorgenannte Leitung
mit innenliegender Gummidichtung liefern + montieren
Menge: 1,000 St

**5.4 Lüftungsformstück T-Stück**
Lüftungsformstück T-Stück  für vorgenannte Leitung mit
innenliegender Gummidichtung liefern + montieren
Menge: 3,000 St

**5.5 Lüftungsformstück Endkappe**
Lüftungsformstück Endkappe  für vorgenannte Leitung mit
innenliegender Gummidichtung liefern + montieren
Menge: 1,000 St

**5.6 Lüftungsformstück Reinigungsöffnung**
Lüftungsformstück Reinigungsöffnung für vorgenannte
Leitung mit innenliegender Gummidichtung liefern +
montieren
Menge: 1,000 St

**5.7 Wickelfalzrohr verzinkt DN 100 - 0.6mm**
flexibles, geriffeltest Wickelfalzrohr aus Alu
DN 100 mm
liefern + montieren
Menge: 4,500 m

**5.8 Helios Ultra Silence**
Helios Ultra Silence Ventilatoreneinsatz
liefern + in Trockenbaudecke montieren
60 m3/h Volumenstrom mit Nachlauf
Elektroanschluß bauseits
Menge: 3,000 St

USt %: 19,00
